# Muster-Leistungsbeschreibung
Leistungsbeschreibung (GAEB 90, DA81)
Währung: EUR

## Rissbandage
Datum: 12.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

*Hinweis*
Technische Vorbemerkungen VOB

Vor dem Beginn der Arbeiten sind die Oberflächen und
der Untergrund vom Auftragnehmer nach VOB auf ihre
Eignungen zu prüfen (angelehnt an die DIN 18353
Estricharbeiten).

Mängel, die die eigene Leistung beeinträchtigen
können, sind zu beanstanden (siehe VOB Teil B, § 4,
Ziff.3). Die einschlägigen DIN-Normen, die
gesetzlichen Vorschriften, die Remmers
Verarbeitungsrichtlinien sowie die Merkblätter und
Richtlinien des BEB Bundesverband Estrich und Beläge
e.V., Industriestr. 19, 53842 Troisdorf (siehe Anlage
4.1.), der Arbeitsgemeinschaft  Industriebau e.V.
(AGI). Geschäftsstelle TU Braunschweig, Institut für
Industriebau  und des Deutschen Betonvereins sind zu
beachten.

Während der Verarbeitungs- und Reaktionszeit werden je
nach Produkt mehr oder weniger intensive Geruchsstoffe
an die Raumluft abgegeben. Für eine gute Be- und
Entlüftung ist deshalb zu sorgen. Geruchsempfindliche
Stoffe, insbesondere Lebensmittel, müssen ausgelagert
werden. Sicherheitsdatenblätter gem. 91/155 EWG sind
zu beachten.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Risse mechanisch aufweiten**
Einschneiden und Aufweiten von Rissen
entlang des Rissverlaufes mittels
Trennscheibe in einer Schnitttiefe von
mind. 2-3 cm. Mittels
Industriestaubsauger ist der Rissverlauf
staubfrei herzustellen.
Einheit: m

**00001.0004 Rissanierung mit einem 2K EP Injektionsharz (niederviskos)**
*** Bedarfsposition ohne GB
Maschinelles Einschneiden und Aufweiten
von Rissen entlang des Rissverlaufes mittels
Trennscheibe in einer Schnitttiefe von
mind. 2-3 cm. Anschließend wird der Riss
im Abstand von ca. 20-30 cm quer
eingeschnitten. Mittels Industriestaubsauger
ist der Rissverlauf staubfrei herzustellen.
In die quer eingeschnittenen Kerben werden zur
Verbesserung der Bewehrung geeignete
Bewehrungsstähle bzw. Klammern gelegt.
Kraftschlüssiges Schließen der vorbereiteten
Risse mittels Pinselinjektage mit
IR Epoxy 360, einem transparenten,
niedrigviskosen, zweikomponentigen Epoxydharz.

Prüfung gem. KTW Empfehlung des
Bundesgesundheitsamtes

Verbrauch:
ca. 0,4-0,7 kg/lfdm.  IR Epoxy 360 <6872>
(oder: ca. 1,1 kg/dm³ Hohlraum)
Einheit: m

**00001.0005 Vorbereitungsmaßnahmen - Begrenzungssschnitte**
Markieren der instandzusetzenden Rissgrenzen einschl.
umgebender Anschlussbereiche und senkrechtes
Einschneiden nach planerischer Vorgabe.
Herstellen eines tragfähigen
Untergrundes, alle losen Teile der hierdurch
aufgenommenen Untergründe sind fachgerecht zu
entfernen.Die Entsorgung des anfallenden Bauschutts ist
mit einzukalkulieren.
Einheit: lfm

**00001.0006 Grundierung mit einem vorgefüllten, 2K-EP-Bindemittel (CC)**
Grundieren der vorbereiteten, sauberen und
saugfähigen Betonflächen bis zur Sättigung mit
Remmers Epoxy Primer PF, einem lösemittelfreien,
vorgefüllten, unpigmentierten oder wahlweise auch
colorierten, mechanisch belastbaren,
zweikomponentigen Epoxydharz.
Das Material wird in geeigneter Weise, z. B. mit
einem Gummischieber auf der Fläche verteilt und
sofort im Anschluss mit einem Farbroller
sorgfältig durchgearbeitet.

Die noch frische Grundierung ist verpflichtend -
gezielt - abzustreuen.

Verbrauch:
mind. 0,4-0,6 kg/m² Remmers Epoxy Primer PF <1224>
ca. 0,80 kg/m² Remmers Quarz 03/08 DF <4406>
Einheit: m2

**00001.0007 Gezielte Einstreuung mit Quarz 03/08**
Liefern und Herstellen einer vollflächig-gezielten
Einstreuung der frischen Beschichtung mit
staubfreiem Quarzsand der Körnung 0,3-0,8 mm.
Nach Erhärtung der Einstreuschicht ist evtl. nicht
eingebundener Quarzsandüberschuss restlos zu
entfernen.

Gewähltes Produkt:
Remmers Quarz 03/08 DF

Verbrauch:
Verbrauch:
mind. 0,8 kg/m² Remmers Quarz 03/08 DF <4406>
Einheit: m2

**00001.0008 Rissüberbrückende Zwischenschicht mit einem 2K PUR Bindemittel**
Liefern und Herstellen einer rissüberbrückenden,
Basis-Schicht.

Gewähltes Produkt: Remmers PUR Color VS,
als flexible aber mechanisch belastbare Unterlage,
anschließend weitere Ausführung mit Produkten der
Remmers Deck OS 8. (Folgepositionen)

Verbrauch:
mind. 1,5 kg/m² Remmers PUR Color VS <6056>
Einheit: m2

**00001.0009 Verschleißschicht mit einem vorgefüllten, pigm. EP-Bindemittel**
Liefern und Herstellen einer vorgefüllten,
wahlweise pigmentierten oder farblosen,
epoxydharzgebundenen Verschleißschicht
mit einem vorgefüllten, pigm. 2K EP Bindemittel
als belastbaren Einstreubelag (OS 8) - auf
klebfrei erhärteter Beschichtung der Vorposition.

Gewähltes Produkt: Remmers Epoxy Primer PF

Verarbeitung gem. Technischer Datenblätter

Verbrauch:
mind. 0,80 kg/m² Remmers Epoxy Primer PF <1224>
Einheit: m2

**00001.0010 Vollsatte Einstreuung mit Quarz 03/08**
Nach entsprechender Liegezeit
(temperaturabhängig) wird die noch
frische Schicht vollsatt abgestreut mit
Remmers Quarz 03/08 DF. Nach Erhärten
wird der nicht eingebundene
Überschuss mittels hartem Besen
entfernt.

Verbrauch:
ca. 4,0- 6,0 kg/m² Remmers Quarz 03/08 DF
<4406>
Einheit: m2

**00001.0011 Beschichtungen u. Anschlüsse**
Liefern und Herstellen der Schutzbeschichtungen und
Herstellung aller (umlaufenden) Anschlüsse.

Abmessungen:  ??????????m
(Länge/Breite/ evtl. Tiefe)

Anzahl: ????????Stück
Einheit: St
